# Zissau FuZe + QS mit Lager
Angebotsaufforderung (GAEB DA XML 3.3, DA83)
Projekt: 23-045_4
Projektbezeichnung: Zissau  FuZe + QS mit Lager
Währung: EUR
Erstellt mit: GXML Toolbox V3.3 R20220330, ORCA AVA 27 27.00.00, 01.07.2026

## 0. Grundlagen
0. G R U N D L A G E N

Dieses Angebot beinhaltet die Leistungen für die
"Errichtung einer Futterzentrale und eines Quarantänestall mit Stroh-u. Mistlager im Rahmen des Bauvorhaben Zissau II"

Der Umbau wird sich auf einen Teilbereich des gesamten Schweinebereiches auf der Düsse beschränken. Die restlichen Stallgebäudesind weiterhin im Betrieb. Daher ist auf die besondere Situation vor Ort ständig Rücksicht zu nehmen und es muss sich strikt an die "schwarz/weiß" Trennung gehalten werden. Nur in Rücksprache mit den leitenden Personen vor Ort, bzw. mit der örtlichen Bauleitungen können Arbeiten in diesen Bereichen durchgeführt werden.

Der Umbau wird daher auf dem Gelände des laufendem landwirtschaftlichen Betrieb des Haus Düsse durchgeführt, Erschwernisse aufgrund des laufendes Stallbetriebes sind einzukalkulieren.

Aufgrund der o.g. Situation in der Umgebung ist die besondere Rücksichtsnahme während der Bauarbeiten zwingend geboten und dadurch bedingte Erschwernisse in die Einheitspreise einzukalkulieren.

Sofern nicht ausdrücklich in der Leistungsbeschreibung anders beschrieben, sind alle Preise für die komplette Ausführung der Arbeiten, einschl. Lieferung aller Stoffe, Lagerung inklusive Wetterschutz, zu kalkulieren und einzutragen.

0.1 Vertragsbedingungen
- Allgemeine Vertragsbedingungen für die Ausführung von Bauleistungen (VOB/B)
 in Ihrer gültigen Fassung zum Datum der Angebotsabgabe.
Als Formblätter beigefügt wird:
- VVB 212 - Teilnahmebedingungen für die Vergabe von Bauleistungen
- VVB 214 - Besondere Vertragsbedingungen
- VVB 513 - Besondere Vertragsbedingungen TVgG NRW

0.2 Aktuelle zum Zeitpunkt der Angebotserstellung geltende Vorschriften, Normen, Gesetze, Verordnungen, Technische Regeln, erf. Prüfungen insbesondere:
- SiGeKo, ASR u. Unfallverhütungsvorschriften
- WHG
- AwSV mit JGS
- DIN 11622-2, DIN 11622-5
- DWA-A 793-1, DWA-A 792
- TRwS 792
- DiBt

0.3 Planungsgrundlagen
Futterzentrale
- HD-ZISBF2-ARC-LPH5-00-Fuze-03 GR-EG-Sockel
- HD-ZISBF2-ARC-LPH5-00-Fuze-04 GR-EG
- HD-ZISBF2-ARC-LPH5-00-Fuze-05 GR-DA
- HD-ZISBF2-ARC-LPH5-00-Fuze-06 SN-SN
- HD-ZISBF2-ARC-LPH5-00-Fuze-07 AN-AN
- HD-ZISBF2-TWP-LPH05_00_FUZE-SP-Ges-00-OH-V_Futterzentrale
Quarantänestall
- HD-ZISBF2-ARC-LPH5-00-QAS-GR-EG 1,5-03-OH-V
- HD-ZISBF2-ARC-LPH5-00-QAS-SN-SN-05-OH-V
- HD-ZISBF2-ARC-LPH5-00-QAS-SN-SN-04-OH-V
- HD-ZISBF2-ARC-LPH5-00-QAS-GR-EG-03-OH-V
- HD-ZISBF2-ARC-LPH5-00-QAS-GR-KG-02-OH-V
- HD-ZISBF2-ARC-LPH5-00-QAS-AN-AN-06-OH-V
- HD-ZISSAU II_LPH04_Plan01 GESAMT-Lageplan
- HD-ZISBF2-TWP-LPH05_00_QAS-SP-Ges-00-A-P_Quarantänestall
- beiligende Detail-Zeichnungen

0.4 Lieferungen und Leistungen für die Bereitstellung von erf. Unterlagen zur Erstellung
  der Änderungsgenehmigung (Baunehmigung liegt vor) und im Sinne des WHG u. der AwSV
- Zeichnungs- und Beschreibungsgrundlagen
- Erf. Zulassungen der verwendeten Materialien, Baustoffe
- Geprüfte statische Berechnungen

## 1. allgemeine Informationen
1. A L L G E M E I N E  I N F O R M A T I O N E N

1.1 Lage
Die Baustelle befindet sich in Ostinghausen, der Gemeinde Bad Sassendorf. Dieser Standort wird bereits vom Versuchs- und Bildungszentrum Landwirtschaft Haus Düsse genutzt. Das Grundstück hat eine Größe von knapp 18.000 m2 und liegt nordöstlich der Kreisstadt Soest (Region Arnsberg). Die Liegenschaft des Haus Düsse erstreckt sich nördlich und südlich der Landstraße L746. Das Gelände für dieses Bauvorhaben befindet sich auf dem südlich Grundstücksteil.
1.2 Leistungsbeschreibung und Leistungsprogramm
Der Auftraggeber beabsichtigt die Errichtung einer neuen Futterzentrale und eines Quarantänestalles mit Mistlagers am Standort Haus Düsse.
Die zu erfüllenden Leistungen sind in dem angefügten Leistungsverzeichnis aufgeführt. Es wird die üblichen Schnittstellen mit den Folge- und Vorgewerken geben.

1.3 Projektumgriff
Haus Düsse dient als Versuchs- und Bildungszentrum im Bereich Landwirtschaft und wird von der Landwirtschaftskammer Nordrhein-Westfalen betrieben. Haus Düsse bietet Fort- und Weiterbildungsmöglichkeiten. Ebenfalls gibt es jährliche Veranstaltungen, bei denen potenzielle Aussteller aus den vor- und nachgelagerten Bereichen der Landwirtschaft, ihre Produkte und Dienstleistungen präsentieren können.
Im Fokus von Haus Düsse steht die zukunftsorientierte Haltung landwirtschaftlicher Nutztiere, im Rahmen einer nachhaltigen Landwirtschaft. Zu diesem Zweck werden regelmäßig Erprobungen und Versuche in den Bereichen Fütterung und Haltung durchgeführt. Des Weiteren wird besonders Wert auf die Digitalisierung in der Tierhaltung sowie auf neue Technologien und Weiterbildung gelegt.

1.4 Baugrund
Zur Beurteilung des Baugrundes wurden umfangreiche Bodengutachten im Bereich der Liegenschaft durchgeführt.
Diese sind bei Bedarf einzusehen. Zusammenfassend ist zu sagen, dass sich derzeit im noch landwirtschaftlich genutzten Bereich schluffiger Oberboden befindet. Darunter steht meist Ton und teilweise Fels an. Die zusammenhängende Untergrundfeuchte des Grundwassers liegt im Mittel bei ca. 1,20 m unter Geländeoberkante.

## 2. Baulogistik
2. B A U L O G I S T I K

2.1 Paralleler Baustellenbetrieb auf der Liegenschaft.
Die neuen Gebäude/Bauteile werden weitestgehend parallel gebaut. An und Abtransporte, Lageflächen und Maßnahmen, die über die eigenen Baumaßnahmen hinausgehen, sind daher mit der Bauleitung und gegebenenfalls mit der übergeordneten Bauleitung mit ausreichendem Vorlauf abzustimmen. Innerhalb des Baugeländes steht eine Baustraße für alle Gebäude/Bauteile zur Verfügung. Es gilt die STVO.

2.2 Bauschilder und Werbung
Der Auftraggeber erstellt ein gemeinsames Bauschild. Die Kosten in Höhe von 250 Euro netto je Gewerketafel werden dem Auftragnehmer bei Inanspruchnahme von der Schlussrechnung abgezogen. Weitere Reklametafeln und gewerbliche Werbung sind nicht zugelassen. Das Anbringen von Werbebannern an den Bauzaun/ Gerüsten ist untersagt.

2.3. Bauzaunanlage
Zur äusseren Absicherung ist eine 4-seitige Bauzaunanlage mit entsprechenden Toranlagen geplant. Die Tore sind nach dem  Verlassen der Baustelle zu schließen. Ein Schlüssel wird durch die örtl. Bauleitung ausgehändigt.

2.4 Zuwegung
Der Baustellenbereich erhält eine Zufahrt von der L 746. Von dort aus geht es südlich in die Straße "Haus Düsse"
Änderungen der Verkehrsführung behält sich der Bauherr vor. Die zur Verfügung gestellten Zu- und Abfahrtsstraßen innerhalb der Liegenschaft sind wie auch die öffentlichen Verkehrsflächen während der Bauzeit laufend sauber zu halten und täglich sowie bei Bedarf, insbesondere bei Transporten, zu reinigen. Den diesbezüglichen Anordnungen der örtlichen Bauleitung ist Folge zu leisten. Die durch Instandsetzung, Wiederherstellung und Säuberung der benutzten Straßen und Wege entstehenden Kosten sind vom Auftragnehmer zu tragen. Eine gesonderte Vergütung erfolgt nicht.

- Zufahrten als Zu- und Abfahrt Baustelle von der Weslarer Straße über den Betriebshof
- Parkplätze/Aufenthalt befestigte Fläche im Bereich der Zu- und Abfahrt
- Sozialräume (Aufenthalt, Wasch-, Dusch-, WC-Räume für Mitarbeiter) s. Parkplätze/Aufenthalt
- Abholung- und Anlieferung s. Zufahrten
- Bewegungsflächen

Die Zufahrten können für die Bedienung der Baustelle genutzt werden, sie sind für den Betrieb Haus Düsse ständig freizuhalten, kein Parken und kein Lagern
- Lagerfläche unmittelbar im Bereich des zu errichtendem Gebäude/ Bauteil/ Anlagen

Darüber hinaus gilt ein Betretungsverbot für sämtliche Gebäude

## 3. Sicherheitskonzept
3. S I C H E R H E I T S K O N Z E P T

Grundsätzlich sind die Firmen für die Sicherung ihrer Materialien und Gerätschaften selbst verantwortlich. Ein übergeordnetes Baustellensicherungsmanagement gibt es nicht. Der Bauherr behält sich vor, Sicherungsmaßnahmen einzusetzen, falls dies aus Sicht des Bauherrn erforderlich erscheint. Ein Anspruch hierauf besteht nicht.

3.1 Übergeordnete Baustelleneinrichtung
Sofern nicht in gesonderten Positionen beschrieben, ist die Baustelleneinrichtung sowie sämtliche An- und Abfahrten in die Einheitspreise einzukalkulieren.
Für die Lagerung von Baustoffen und Geräten aller Art dürfen nur die vom Auftraggeber ausgewiesenen Flächen im Baufeld benutzt werden. Versorgungswege innerhalb und außerhalb der Liegenschaft dürfen keinesfalls, auch nicht vorübergehend, zur Lagerung benutzt werden. Die Verbrauchskosten für Baustrom und Bauwasser sind nicht in die Baustellengemeinkosten einzukalkulieren.
Diese Kosten trägt der Auftraggeber. Die Versorgung mit Baustrom sowie die erforderlichen Anschlüsse in Baustellenunterverteilungen werden bauseits hergestellt. Baustrom darf nicht für die Beheizung von Aufenthaltsräumen
(außer von der örtl. Bauleitung genehmigte Baucontainer) des Auftragnehmers verwendet werden. Ab Baustromverteiler
sind baustellengeeignete (gemäß VDE), ausreichend dimensionierte Verteilereinrichtungen vom Auftragnehmer vorzuhalten. Die Kosten hierfür sind mit den Einheits- bzw. Pauschalpreisen abgegolten.
Sofern im LV nicht gesondert beschrieben, kann Bauwasser von den auf der Liegenschaft vorhandenen Hydranten bezogen werden. Notwendige Zuleitungen für Bau- und Trinkwasser zwischen der Verbrauchsstelle sind Sache des Auftragnehmers.
Der Auftragnehmer wird verpflichtet, Maßnahmen zum Erhalt der bestehenden Trinkwassergüte aus dem Trinkwassernetz der Liegenschaft durchzuführen (VDI 6023, DIN EN 1717).
Der Auftragnehmer hat dafür zu sorgen, dass Hydranten, Absperrschieber und sonstige Abdeckungen frei und zugänglich gehalten werden.

3.2 AG-seitige Baustelleneinrichtung
Für die Gesamtbauzeit werden bauseits Büro- und Besprechungsanlagen gestellt. Diese dürfen zu den Arbeitszeiten von den Unternehmern genutzt werden. Diese dienen nicht für die Pausenaufenthalte.

3.3 AN-seitige Baustelleneinrichtung
Unbefestigte Lager- und Arbeitsplätze werden in unmittelbarer Nähe der Baustelle unentgeltlich zur Verfügung gestellt. Falls der Auftragnehmer die Aufstellung eigener sanitärer Einrichtungen beabsichtigt oder gemäß der Arbeitsstättenverordnung Aufenthaltsräume und Waschanlagen vorzusehen hat, bedarf dies der vorhergehenden Zustimmung des Auftraggebers. Diese Aufenthaltsräume und Waschanlagen müssen in Abstimmung mit der Objektüberwachung des Auftraggebers selbst gestellt, vorgehalten, gesäubert und abtransportiert werden. Die Kosten für diesen Mehraufwand sind mit den Einheits- bzw. Pauschalpreisen abgegolten. Das Aufstellen von Wohncontainern, Wohnanhänger oder ähnliche Einrichtungen, die für die Übernachtung geeignet wären, ist untersagt. Sofern nötig, sind Übernachtungsmöglichkeiten für die eigenen Mitarbeiter durch den AN außerhalb des Geländes Haus Düsse zu organisieren.

3.4 Anlieferung
Außergewöhnlich hohe Anlieferbedarfe sind der Bauüberwachung rechtzeitig, mindestens jedoch 1 Woche vorher, schriftlich anzuzeigen.

3.5 Verkehrssicherung
Erforderliche Sicherungsmaßnahmen gemäß allgemeinen Vorschriften sind stets vorzusehen. Außerhalb der Arbeitszeiten sind sämtliche Baugruben, geöffnete Schachtbauwerke, Durchbrüche und dergleichen abzudecken, zu schließen oder mit einer festen Absturzsicherung (Absperrschranken, h >= 1,0m) gemäß den Unfallverhütungsvorschriften und Richtlinien für die Sicherung von Arbeitsstellen (RSA 95) zu umschließen.
Absperrbänder oder dergleichen sind nicht zulässig. Diese Verkehrssicherungsmaßnahmen sind gemäß VOB besondere Leistungen und werden gesondert vergütet. Der Auftragnehmer kann sich bei etwaigen Verletzungen der
ihm Übertragenen Verkehrssicherheitspflicht nicht auf die Bauüberwachung durch den Auftraggeber und seine Mitarbeiter berufen.

3.6 Lärmschutz / emissionsarmes Bauen
Im Bauablauf sind Beeinträchtigungen (Lärm, Schmutz, Erschütterungen) für den bestehenden Betrieb auf das
Minimum zu begrenzen. Folgende Punkte sind zu beachten:
-Vorinformation bei lärmintensiven Arbeiten und  Nutzungseinschränkungen
-Vorabstimmung zur Verfahrensweise bei Abbrucharbeiten
- Erhöhte Reinigungsintervalle
- Ausführung von emissionsarmen Bauweisen
Die Kosten für diesen Mehraufwand sind (soweit nicht anders im Leistungsverzeichnis berücksichtigt) mit den Einheits- bzw. Pauschalpreisen abgegolten.

3.7 Entsorgung
Dem Auftragnehmer wird ausdrücklich die abfallrechtliche Verantwortung übertragen. Es wird auf die Festlegungen des
Formblatts 241 verwiesen.

3.8 Schweiß - oder Brennschneide- und Schleifarbeiten
Bei anstehenden Schweiß - und/oder Brennschneide- oder Schleifarbeiten und damit im Zusammenhang stehende
Außerbetriebnahme der gegebenenfalls schon im Betrieb befindlichen Brandmeldeanlage ist täglich vor Beginn der Arbeiten eine Genehmigung bei der zuständigen Bauleitung zu beantragen. Nach Beendigung der Arbeiten ist vorgenannte Stelle zu benachrichtigen. Durch Zuwiderhandlung entstehende Kosten sind durch den Verursacher zu tragen. Notfälle und Unfälle sind umgehend der vorgenannten Stelle zu melden und der Bauleitung anzuzeigen. Siehe Anlage Einweisung von Fremdfirmen

3.9 Ausgewiesene Lagerflächen
Im Übersichtsplan des Baustellenlogistikkonzeptes sind Lagerflächen für die Auftragnehmer jeweils in unmittelbarer
Nähe zum zu errichtenden Gebäude/Anlage/Bauteil ausgewiesen.
Darüberhinausgehende Bedarfe sind mit den Bauüberwachungen abzustimmen.

3.10 Luftfahrthindernissen nach §12ff LuftVG
Für Luftfahrthindernisse nach oben genannten Paragraphen, wie Kräne und Masten, ist der Antrag auf luftrechtliche Genehmigung auszufüllen und der Bauüberwachung und dem Bauherrn mindestens 28 Tage vor Aufstellung der jeweiligen Gerätschaften digital oder gedruckt zu übergeben.

## 4. Hinweis zur Ausführung
4. H I N W E I S  Z U R  A U S F Ü H R U N G
4.1 AG-seitige Objektüberwachung
Je Gebäude/Bauteil ist AG-seitig eine Objektüberwachung Hochbau und TGA zuständig. Die Tiefbauarbeiten werden durch die Objektüberwachung überwacht. Darüber hinaus wird auch eine übergeordnete Objektüberwachung Hochbau und TGA gegenüber dem AN weisungsbefugt sein.

4.2 AN-seitige Bauleitung
Der Auftragnehmer hat einen voll unterrichteten und verantwortlichen Bauleiter zu benennen und zu entsenden. Der Bauleiter muss mit allen Vollmachten ausgestattet sein, die notwendig sind, um die Bauarbeiten reibungslos abzuwickeln und alle Anordnungen des Auftraggebers oder dessen Beauftragten entgegenzunehmen und zur Ausführung zu bringen.
Er hat für die Dauer der Bauarbeiten ständig während der Arbeitszeit erreichbar zu sein. Bei zeitweiser Verhinderung
muss ein bevollmächtigter Stellvertreter, der ausreichende fachliche Kenntnisse besitzt, zur Verfügung stehen. Die Projektsprache ist Deutsch.

4.3 Bauvermessung
Der Auftraggeber veranlasst die Herstellung von Höhenbezugspunkten (HBP). Diese sind vom Auftragnehmer sofort nach Einmessung zu übernehmen und zu sichern. Mit der Übergabe der Höhenbezugspunkten sowie der Hauptachsen ist § 3 (2) VOB/B erfüllt. Alle weiteren für die Durchführung der Bauleistungen notwendigen Vermessungsarbeiten sind vom Auftragnehmer durchzuführen. Für die vom Auftragnehmer auszuführenden Vermessungsarbeiten sind dem Auftraggeber qualifizierte Fachkräfte nachzuweisen.

Der Auftragnehmer hat die Methoden und Verfahren der baubegleitenden Absteckung, der stichprobenartigen Eigenüberwachungsmessung, der Kontrollen von einzelnen Bauzuständen und der Messung zur Festlegung von Bewegungen und Deformationen darzulegen. Der Auftragnehmer muss sich vergewissern, auf welches vermessungstechnische Bezugssystem sich die Daten des Festpunktes und der Projektunterlagen der baulichen Anlage lage- und höhenmäßig beziehen.

Bei der Feststellung eines offensichtlichen oder auch nur vermutlichen Fehlers ist der Auftraggeber vom Auftragnehmer sofort nach Entdeckung oder dem Eintritt der Vermutung schriftlich hinzuweisen und um Klarstellen des vermutlichen Mangels oder Fehlers heranzuziehen.

Nach Überprüfung der Vermessungspunkte ist der Auftragnehmer für die laufende Unterhaltung, Sicherung,
Wiederherstellung und Erneuerung der Vermessungspunkte allein verantwortlich. Der Zugang zu den und die Sicht zwischen den Fest- und Achspunkten ist zu jeder Zeit zu gewährleisten, so dass die mit der Herstellung der baulichen Anlage in Verbindung stehenden Vermessungsarbeiten wirtschaftlich und zweckmäßig nach den Regeln der Technik ausgeführt werden können. Die Kosten etwaige Vermessungsleistungen über die AG-seitigen Leistungen hinaus, die für die Ausführung und für das Aufmaß der Bauarbeiten erforderlich sind, sind in die Einheitspreise einzurechnen, sofern sie nicht ausdrücklich im LV ausgeschrieben sind.

4.4 Sicherheits- und Gesundheitsschutzkoordination
Für das Bauvorhaben ist ein Sicherheits- und Gesundheitsschutzkoordinator beauftragt. Der Auftragnehmer
hat die Baustellenordnung, den Sicherheits- und Gesundheitsschutzplan und die Hinweise des Sicherheits- und
Gesundheitsschutzkoordinators zu beachten.

4.5 Baustellenzeiten
Die Baustellenzeiten sind begrenzt von 06:00 Uhr bis 18:00 Uhr. Andere Baustellenzeiten sind bei der Bauleitung des AG anzumelden, um unkontrollierte Nachtarbeit vorzubeugen und den Verschluss der Baustelle sicherzustellen.

## 5. Zusätzliche Technische Vertragsbedingungen
5. Z U S Ä T Z L I C H E  T E C H N I S C H E  V E R T R A G S B E D I N G U N G E N

Alle Kosten, die durch die Hinweise und Forderungen der Allgemeinen und Technischen Vorbemerkungen entstehen und die nicht in gesonderten Positionen in der Leistungsbeschreibung aufgeführt sind, sind in die Einheitspreise des Angebotes einzurechnen und werden nicht gesondert vergütet.
Die in der Leistungsbeschreibung enthaltenen Angaben über Bauart, Gebäude/Bauteil, Baustoff und Abmessungen gelten auch für den Herstellungsvorgang und -ablauf bis zur fertigen Leistung, unter Zugrundelegung der anerkannten Regeln der Technik und der Ausführungsbestimmungen der DIN-Normen als beschrieben.

Die nachfolgend aufgeführten Leistungen werden nicht gesondert vergütet und sind in die Einheitspreise einzurechnen.
- die laufende Beseitigung von Verschmutzungen der Zu- und Abfahrtsstraßen
- die Maßnahmen zur Aufrechterhaltung und Sicherung des Verkehrs (Warnschilder, Absperrungen, Beleuchtung und so weiter) im Bereich der Baustelle und ihrer Nebenanlagen, die Herstellung und Aufrechterhaltung der Verkehrssicherheit von Zäunen, Toren, Masten und allen weiteren Einbauten, Beleuchtung der Baustelleneinrichtung und aller Arbeitsbereiche während der Arbeiten bei Dämmerung und Dunkelheit. Sofern in der Leistungsbeschreibung die Ausführung nach besonderer Anordnung des Auftraggebers vorgeschrieben ist, bedeutet dies, dass auch mit der Vorbereitung zur Ausführung erst nach besonderer Aufforderung durch den Auftraggeber zu beginnen ist.

Punktfolgen (Freistellen) bzw. Bieterangabenverzeichnis sind, wenn vorhanden, vom Bieter auszufüllen.
Die Angaben bezüglich Fabr./Typ müssen ausführlich angegeben werden.
Es dürfen keine Abkürzungen wie z. B. _siehe oben_, _s.o._, _wie verlangt_, _w. v._, _wie ausgeschrieben_, _w. a._; usw. verwendet werden.
Bei Positionen ohne den Zusatz "Angebotenes Fabrikat/ Typ" ist das ausgeschriebene Fabrikat anzubieten.

5.1 Bemusterungen
Bemusterungen sind mit dem AG nach Absprache rechtzeitig vor Ausführungsbeginn, durchzuführen. Der AN hat die Bemusterungen derart früh anzumelden, dass absehbare
Lieferzeiten / Herstellungszeiten nicht zu einer Verzögerung des Baufortschritts führen. Bemusterungen sind im Leistungstext beschrieben.
Das Beibringen von Handstücken und Kleinmustern ist als Nebenleistung in die EP einzukalkulieren.
Nur durch den AN dokumentierte und vom AG freigegebene Bemusterungsprotokolle werden anerkannt.

5.2 PKM-System
Der AG hat für die Planung und Realisierung des Bauvorhabens einen Projektraum (PKM) eingerichtet. Die
Abwicklung des Projektes und die Kommunikation (ohne Mailverkehr) der Projektbeteiligten auch mit dem AN und vom
AN erfolgt über diesen Projektraum. Der AN erhält hierzu die relevanten Angaben mit der Auftragsvergabe vom
Projektsteuerer

Der AG behält sich vor, auch Prozesse wie Rechnungs- und Nachtragsprüfungen als Workflows über das PKM abzuwickeln.

5.3 Planunterlagen
Der AG erhält Planunterlagen durch den AN zweifach auf Papier, digital im dwg- oder dxf-Format sowie im pdf-Format
über das PKM. Der AN erhält Planunterlagen des AG digital über das PKM.

5.3.1 Ausführungspläne
Als Ausführungspläne sind nur aktuelle F-codierte Pläne zugelassen. Eine Freigabe durch den Bauherrn wird nicht
erteilt.

5.3.2 Dokumentationsunterlagen des AN
Spätestens 6 Wochen vor Abnahme sind die Unterlagen in 4-facher Ausführung in Ordnern mit Inhaltsverzeichnissen,
Deck und Trennblättern, nach Vorgabe durch den Auftraggeber zusammenzustellen. Zusätzlich sind die Unterlagen 1-fach digital (dwg und PDF) auf einem Datenstick und über das PKM zu übergeben.

Das Fehlen von Unterlagen wird als wesentlicher Mangel angesehen.
Die Anlagen-/ Gebäude/Bauteillisten sind zu aktualisieren und zu ergänzen und im pdf- sowie xls-Format einzureichen. für alle zu liefernden Baustoffe, Baustoffgemische, Fertigteile und Geräte ist laufend die entsprechende Dokumentation
(Konformitätserklärungen, Eignungsnachweise, Bauartzulassungen, sonst. Prüfzeugnisse, geprüfte statische Berechnungen, Verlegepläne, Werk- und Montagepläne, Datenblätter, Bedienungs- und Wartungsvorschriften, Ersatzteillisten, Bestandszeichnungen, ASI-Plan, Protokolle der Eigen- und Fremdüberwachung usw.) unaufgefordert zu
übergeben.

5.3.3 Bautageberichte des AN
Der Auftragnehmer hat Bautageberichte zu führen und dem Auftraggeber wöchentlich zuübergeben. Die Berichte müssen alle Angaben enthalten,  die für die Ausführung und Abrechnung des Auftrages von Bedeutung sein können. Sie haben jedoch mindestens die nachfolgenden Angaben zu enthalten:
a) das Datum und den jeweiligen Arbeitstag gemäß Terminplanung, Ausfalltage sind aufzugliedern und zu begründen,
b) das Wetter mit Temperaturangabe,
c) die Anzahl der vom Auftragnehmer auf der Baustelle beschäftigten Personen inkl. deren Funktion
  (Polier, Facharbeiter usw.) sowie die eingesetzten Großgeräte, Betonierzeiten und dgl.,
d) die jeweils ausgeführten Arbeiten in und an den verschiedenen Bauteilen.

5.3.4 Teilnahme an Baubesprechungen
Der Auftraggeber wird, mindestens wöchentlich, bei Bedarf auch öfter, Baubesprechungen oder -begehungen abhalten. Der Auftragnehmer ist verpflichtet, mindestens zu den Zeiten in denen seine Mitarbeiter auf der Baustelle arbeiten, an diesen Baubesprechungen teilzunehmen oder einen bevollmächtigten Vertreter zu entsenden, soweit der Auftraggeber Ihn nicht  aus dieser Verpflichtung entlässt.

Der Auftragnehmer haftet für die Richtigkeit der übergebenen Unterlagen.

5.3.5 Anlagen- und Gebäude/Bauteillisten
Zur Übergabe der Dokumentationsunterlagen nach 5.3.2 sind sofern diese der Ausschreibung beigelegten Anlagen- und Gebäude/Bauteillisten zu aktualisieren und zu ergänzen und im pdf- sowie xls-Format einzureichen. Dabei sind die Zellen ab Spalten L bis zum Ende der jeweiligen Tabelle zu befüllen.

Grundsätzlich, solange die Anlagen nicht prüfpflichtig sind, sind die Gebäude/Anlagen/Bauteile auf Anlagenebene zu betrachten. Prüfpflichtige Gebäude/Anlagen/Bauteile sind zusätzlich in den grünhinterlegten Reitern Gebäude/Bauteilscharf anzugeben. Hierbei sind alle Spalten zu befüllen.

5.4 Zulassungs-, Eignungs- und Gütenachweise
Art und Umfang der vom AG verlangten Zulassungs-, Eignungs- und Gütenachweise: Die Nachweise sind unverzüglich
rechtzeitig vor Beginn der Leistungen vorzulegen und auf Anordnung der Bauüberwachung des AG zu ergänzen. Nachweise und Zulassungen müssen in Deutschland anerkannt, eingeführt sein. Die Beschaffung erfolgt durch den
Auftragnehmer auf eigene Kosten.

5.5 Anzeige von Stundenlohnarbeiten
Stundenlohnarbeiten dürfen nur nach vorheriger Genehmigung durch die Objektüberwachung erbracht werden.
Die Vergütung von Stundenlohnarbeiten setzt voraus, dass die Ausführung solcher Arbeiten vor ihrem Beginn
ausdrücklich vereinbart ( § 2 Absatz 10 VOB/B) und dem Auftraggeber angezeigt worden ist ( § 15 Absatz 3
Satz 1 VOB/B).

Hierzu ist ein Regieauftrag auszufüllen. Das Formular "Regieauftrag" liegt bei der Objektüberwachung aus.
Vor einer erforderlichen Regiearbeit hat der Verantwortliche der auszuführenden Firma den Regieauftrag mit der erforderlichen Leistung auszufüllen, mit Datum zu versehen und zu unterschreiben. Die Nummerierung der Regieaufträge ist fortlaufend vorzusehen. Dieser Regieauftrag ist der Objektüberwachung zur Prüfung der Berechtigung sowie zur Anerkennung und Unterschrift vorzulegen.

Spätestens einen Tag nach Ende der Regieleistung ist dies der Bauüberwachung mit einem gesondert auszustellenden
Regiebericht (Regieschein/Stundenlohnzettel) zu melden. Der Regiebericht ist in seiner Nummerierung an den Regieauftrag anzubinden (z.B Regiebericht 10/5 bedeutet Regieauftrag Nummer 10, zugehöriger Bericht 5). Diese Nummerierung ist erforderlich zur Auftragsbezogenen Abrechnung der einzelnen Regieaufträge und zur Abgrenzung der einzelnen Stundenlohnarbeiten untereinander (Verursachung, zeitliche Begrenzung einzelner Leistungen, und so weiter)

## 6. Weitere Hinweise
6. W E I T E R E  H I N W E I S E

6.1 Sicherheitsleistung (VOB/B §17)
Sofern eine Sicherheitsleistung zur Vertragserfüllung notwendig ist, kann diese über einen Einbehalt, eine Bürgschaft eines Kreditinstituts oder eines Kreditversicherers hinterlegt werden.
Der Auftragnehmer muss die Bürgschaft 18 Werktage nach Vertragsabschluss bereitstellen. Sofern keine Bürgschaft hinterlegt wird, kann im Einzelfall nach Vertragsschluss vereinbart werden, dass  jede Zahlung um 10% der Rechnungssumme gekürzt und einbehalten wird, bis die vereinbarte Sicherheitssumme erreicht ist. Ohne ein Vereinbarung wird jedoch der volle Einbehalt fällig gem. VOB/B § 17(7)

6.2 Bauleistungenversicherung
Es wird vom Bauherrn eine Bauleistungsversicherung abgeschlossen. Diese ist für den AN kostenlos.

## 54 Halle inkl. Eindeckung (FuZe+ QS)

### Titel 01 Baustelleneinrichtung

**01.0010 Baustelleneinrichtung**
*** Pauschalposition
Kosten für die Baustelleneinrichtung, Einrichten, Vorhalten und Räumen der Baustelle die für die vertraglichen Leistungen über die gesamte Bauzeit erforderlich sind.

Einzurechnen sind außerdem:
Einsatz und Vorhaltung sämtlicher zur Ausführung benötigter Geräte, Werkzeuge sowie Baustelleneinrichtung.
Sämtliche Absperrungen, Hinweis-, Verbots- und Gebotsschilder, liefern und Aufstellen der Bauschilder und aller sonstigen Leistungen, die der Auftragnehmer zur ordnungsgemäßen Durchführung der Bauaufgabe zu erbringen hat.
Bei der Ausführung der vertraglichen Leistungen sind alle gesetzlichen Bestimmungen zu beachten und alle Schutzmaßnahmen zu treffen und zu unterhalten, welche zur Sicherung der Umgebung oder Sachen erfordern (Arbeitsschutz+SiGeKo).

Nach Abschluß der vertraglich vereinbarten Leistungen hat der AN das Gelände in sauberem Zustand zu hinterlassen. Dazu gehört, das Abfahren sämtlicher Baugeräte und Einrichtungen, das Abfahren des Schutts, Verpackungsmaterial und Müll und übriggebliebene Baumaterialien

Vorhaltung für die gesamte Bauzeit
Menge: 1,000 psch

**01.0020 Arbeits- und Schutzgerüste, Absturzsicherung**
*** Pauschalposition
Arbeits- und Schutzgerüste, Auslegern, Fanggerüsten, Fangnetzen, Absturzsicherungen usw., sind entspr. den Vorschriften und Auflagen der Berufsgenossenschaft, dem Amt für Arbeitsschutz, dem SiGeKo, inkl. der Zugänge, herzustellen, vorzuhalten, zu unterhalten, und vom Auftragnehmer selber wieder abzubauen.
Der Umfang ist den beiliegenden bzw. den einzusehenden Plänen oder an der Örtlichkeit selber zu entnehmen.
Menge: 1,000 psch

### Titel 02 Arbeiten am Bestand (FuZe)

**02.0010 Rückbau Dachüberstand (Traufe)**
Abbruch/Rückbau und Entsorgung des vorhandenen Dachüberstandes am Stallgebäude entlang des Anbaus, komplett als Traufe, bestehend aus Dacheindeckung mit Faserzementplatten (asbesthaltig), Unterkonstruktion aus Lattung und Holzpfetten bzw. Binder sowie Dachrinne inkl. Zubehör.
Der Überstand ohne Rinne beträgt ca. 80cm,
die Traufhöhe ca 3,00m über Gelände.
Der anfallende Bauschutt und Restmüll wird Eigentum des Auftragnehmers und ist den Vorschriften entsprechend fachgerecht getrennt zu entsorgen.
Vorhandene Asbestzementplatten ( ca. 8 m2) unter Beachtung derTechnischen Regeln für Gefahrstoffe TRGS 519  "Abbruch-, Sanierungs- oder Instandhaltungsarbeiten", demontieren, laden, transportieren und entsorgen, einschließlich aller erforderlicher Nebenarbeiten und Hilfsmaterialien (wie z.B.: staubdichtes Verpacken in zugelassenen BigBags o.ä.; Besprühen mit faserbindenen Mitteln, etc.) sowie fachgerechter Entsorgung des anfallenden Materials.

Anschließend ist die Dachfläche wieder provisorisch regen- und windsicher zu verschließen. Beim Rückbau ist die spätere Kehlausbildung zum Neubau bereits zu berücksichtigtigen.

Leistung einschließlich aller anfallender Gebühren.

Die Sachkunde gem. TRGS 519 ist mit Angebotsabgabe nachzuweisen.
Menge: 7,000 lfdm

**02.0020 Rückbau Dachüberstand (Ortgang)**
Abbruch/Rückbau und Entsorgung des vorhandenen Dachüberstandes des Stallgebäudes entlang des Anbaus, komplett, als Ortgang bestehend aus Dacheindeckung mit Faserzementplatten (asbesthaltig), Unterkonstruktion aus Lattung und Holzpfetten bzw. Binder sowie Ortgang inkl. Zubehör.
Der Überstand beträgt ca. 80cm,
die Traufhöhe ca. 3,00m,
die Firsthöhe ca. 5,10m über Gelände.
Der anfallende Bauschutt und Restmüll wird Eigentum des Auftragnehmers und ist den Vorschriften entsprechend fachgerecht getrennt zu entsorgen.
Vorhandene Asbestzementplatten (ca. 8m2) unter Beachtung derTechnischen Regeln für Gefahrstoffe TRGS 519  "Abbruch-, Sanierungs- oder Instandhaltungsarbeiten", demontieren, laden, transportieren und entsorgen, einschließlich aller erforderlicher Nebenarbeiten und Hilfsmaterialien (wie z.B.: staubdichtes Verpacken in zugelassenen BigBags o.ä.; Besprühen mit faserbindenen Mitteln, etc.) sowie fachgerechter Entsorgung des anfallenden Materials.

Anschließend ist die Dachfläche wieder provisorisch regen- und windsicher zu verschließen.
Beim Rückbau ist die spätere Kehlausbildung zum Neubau bereits zu berücksichtigtigen.

Leistung einschließlich aller anfallender Gebühren.

Die Sachkunde gem. TRGS 519 ist mit Angebotsabgabe nachzuweisen.
Menge: 8,000 lfdm

**02.0030 Provisorische Entwässerung**
Liefern und Anlegen einer provisorischen Dachentwässerung (Kehle) im vorgenannten Rückbaubereich des vorhandenen Daches,
inklusive des erforderlichen Unterbaus sowie provisorische Fallleitungen zum sicheren Ableiten des Regenwassers aus dem Baubereich.
Spätere endgültige Kehlausbildung in gesonderter Position.

Abrechnung nach Kehlenlänge.
Menge: 15,000 m

**02.0040 Dacheindeckung Öffnungen**
Dacheindeckung mit Faserzementplatten, Unterkonstruktion aus Lattung und Holzpfetten bzw. Binder des Bestanddaches,
stellenweise öffnen um eine Gerüststellung zu ermöglichen wie folgt:
Öffnungen im Achsabstand von ca. 3,00m in der Größe von
min. 0,60m x 1,40m, (bzw. Dachplattengröße) erstellen und provisorisch gegen Niederschlag sichern.
Schneiden der Faserzementplatten ist zu vermeiden.
Abrechnung nach Stück erstellter Öffnungen.

Vorhandene Asbestzementplatten unter Beachtung derTechnischen Regeln für Gefahrstoffe TRGS 519  "Abbruch-, Sanierungs- oder Instandhaltungsarbeiten", demontieren, laden, transportieren und entsorgen, einschließlich aller erforderlicher Nebenarbeiten und Hilfsmaterialien (wie z.B.: staubdichtes Verpacken in zugelassenen BigBags o.ä.; Besprühen mit faserbindenen Mitteln, etc.) sowie fachgerechter Entsorgung des anfallenden Materials.

Die Sachkunde gem. TRGS 519 ist mit Angebotsabgabe nachzuweisen.
Menge: 7,000 St

**02.0050 Aufstandsflächen für Gerüst**
Tragfähige und gegen Verschieben gesicherte, waagerechte Aufstandsflächen aus Holzbohlen mit Querschnitt min. 4x25cm, inkl. Befestigungsmitteln für Arbeits- und Schutzgerüste auf der Dachkonstruktion / Nagelplattenbindern des Bestandsbaus, unterhalb den zuvor beschriebenen Öffnungen der Dacheindeckung liefern und erstellen.
Die erstellten Plattformen verbleiben auch nach Fertigstellung im Gebäude.
Menge: 20,000 m²

**02.0060 Dachöffnungen schließen**
Zuvor geschaffene Dachöffnungen von ca. 0,60x1,20m (der Gerüststellung) im Bestandsbau fachgerecht wieder schließen.
Liefern und Einbauen von passenden Faserzementwellplatten (asbestfrei), Profil 5, Farbe: grau; einschließlich aller zur Eindeckung notwendigen Dachbauteile, Befestigungsmitteln und Anschlüsse.
Menge: 7,000 St

### Titel 03 Holzkonstruktion (FuZe)

**03.0010 Brettschichtholz BSH GL24c**
Brettschichtholz BSH GL24c SI,  DIN EN 14080, frei Baustelle liefern, für die gesamte Rahmenkonstruktion (Stützen und Riegel), Abbund gesondert,

Festigkeitsklasse: GL24c
Sortierklasse : min S10, trocken bis Holzfeuchte max. 15% +/-3%,
Querschnitte b/h cm : 18/40 cm
Einzellängen : siehe beil. Pläne
Menge: 4,500 m³

**03.0020 BSH GL24c nach DIN EN 14080**
Brettschichtholz für die Rahmenkonstruktion (Dachneigung c.a.10°), einschließlich Stützen, Riegel, Streben, Hilfshölzer usw.
des eingeschossigem Rahmenbau Abbinden und Aufstellen nach Zeichnung und Angabe einschl. aller Verbindungsmittel wie Nägel, Sondernägel, Dübel, Schrauben (bis 22 cm Länge), Klammern, Giebelanker, Fußpfettenanker, Bolzen (nach Statik).
Konstruktionteile : Stützen, Riegel, Hilfs- und Unterkonstruktionen etc.
Ausbildung der Rahmenecken in gesonderter Position.

Querschnitte b/h cm:  Stützen 18/40 cm; Riegel 18/40 cm
Dachform :  Pultdach
Dachneigung :  c.a.: 10 Grad

Trauf- und Firsthöhe : siehe beil. Pläne

Überlängen und Überstärken werden nicht besonders vergütet.
Menge: 60,000 m

**03.0030 Tiefe Rahmenecke gem. statischem Detail D1**
Tiefe Rahmenecke gem. statischem Detail; D1
inkl. Funierschichthölzer F40/30 E60/40 t=3,9mm
beidseitig,
Strebe NH C24 18/18cm, Verbindungsmitteln, Anpassarbeiten, Nagelbildern liefern und fachgerecht herstellen.
Oberkante Riegel c.a. +4,45m

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Menge: 3,000 St

**03.0040 Hohe Rahmenecke gem. statischem Detail D2**
Hohe Rahmenecke gemäß statischem Detail: D2;
inkl. Funierschichthölzer F40/30 E60/40 t=3,9mm beidseitig,
Strebe NH C24 18/18cm, Verbindungsmitteln, Anpassarbeiten, Nagelbildern liefern und fachgerecht herstellen.
Oberkante Riegel c.a. +6,15m

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Menge: 3,000 St

**03.0050 Windrispenband aus Flachstahllochblech 60x2mm**
aus feuerverzinktem Flachstahllochblech
z.B.: BMF 60x2mm, mit Kammnägel 3,1x40 mm
liefern und einbauen.
Menge: 20,000 lfdm

**03.0060 Fußplatte (S355) Holzrahmen**
Fußplatten mit Knagge HEB100 zum Einbetonieren
zur Befestigung der aufgehenden Holzstützen an dem
Stahlbetonteil.

Einbauort:  Stahlbetonsockel, 25cm stark
Fußplatte b x l x h:  350 x 200 x 15 mm
Plattenstärke:  15 mm
Anker Abmessung: 100/100 mm (HEB 100)
Statik Pos.  Detail D3 (Statikplan)

Gefertigt aus dem Material S355J2+N (Fußplatte) zur Aufnahme von Zug-, Druck- und Querkräften sowie Momenten.

inkl. aufstehender Flachstahllaschen:
Abmessung: 120 x 355 x 8 mm
im Abstand von 180mm auf der Fußplatte angeschweißt.
inkl. 2 Stück Bohrungen für M20 Bolzen
komplett feuerverzinkt,
inkl. 2 Bolzenankern FAZ II Plus 12/50
liefern,
für bauseitigen Einbau durch den Rohbauer.

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Menge: 6,000 St

**03.0070 Konstruktionsvollholz, KVH, Fichte NSi nach DIN 4074 S10**
Konstruktionsvollholz Fichte NSi frei Baustelle liefern, für die Dach- und Wandkonstruktion, Abbund gesondert,

Festigkeitsklasse: NH C24
Sortierklasse : S 10, trocken bis Holzfeuchte max. 15% +/-3%,
Querschnitte : 12/24cm; 12/12cm; 18/18cm,
Einzellängen : siehe beil. Pläne
Menge: 7,500 m³

**03.0080 KVH der Dachebene nach DIN 4074**
für die Dachebene (Dachneigung c.a. 10°), einschließlich Sparren, Pfetten, Stiele, Zangen, Auswechselungen, Füllhölzer, Knaggen, konische Rinnenbohlen, Schiftersparren, Laschen, Schwebesparren, Schwellen usw.
des eingeschossigem Anbau Abbinden und Aufstellen nach Zeichnung und Angabe einschl. aller Eisenteile wie Sparren-Rillen-Nägel, Schrauben (bis 22 cm Länge), Klammern, Giebelanker, Fußpfettenanker, Bolzen (nach Statik).
Konstruktionteile : Dach-, Trag-, Hilfs- und Unterkonstruktionen etc.

Querschnitte :  18/18cm; 12/24cm
Dachform :  Pultdach
Dachneigung :  ca. 10 Grad
Trauf- und Firsthöhe : siehe beil. Pläne

Überlängen und Überstärken werden nicht besonders vergütet.
Menge: 100,000 lfdm

**03.0090 KVH der Wandkonstruktion nach DIN 4074**
für die Wandkonstruktion, einschließlich Stiele, Zangen, Auswechselungen, Füllhölzer, Knaggen, Laschen, Schwellen usw.
des eingeschossigem Anbau Abbinden und Aufstellen nach Zeichnung und Angabe einschl. aller Eisenteile wie Sparren-Rillen-Nägel, Schrauben (bis 22 cm Länge), Klammern, Giebelanker, Fußpfettenanker, Bolzen (nach Statik).
Konstruktionteile : Dach-, Trag-, Hilfs- und Unterkonstruktionen etc.

Querschnitte :  18/18cm;

Trauf- und Firsthöhe : siehe beil. Pläne

Überlängen und Überstärken werden nicht besonders vergütet.
Menge: 150,000 lfdm

**03.0100 Mauersperrbahn R500**
zur horizontalen Abdichtung unter Wänden nach DIN 18533 gegen aufsteigende Feuchtigkeit
liefern und mit mindestens 200 mm Überdeckung lose verlegen. Die Mauersperrbahn ist mit mindestens 100 mm Überstand an
der Innenseite des Holzrahmenbauwand zu verlegen.
Breite Holzrahmenbauwand: ca. 24 cm
Zuschnittsbreite:  ca. 30 cm

liefern und im Zuge des Richten verlegen.
Menge: 44,000 m

**03.0110 Verankerung der Holzkonstruktion**
Verankerung der Holzkonstruktion durch
Herstellung einer Holz/Beton-Verbindung, gemäß Eurocode 5.

Anschluss mit CSA Verbinderschrauben (gemäß ETA-04/0013) und Ankerbolzen M14 aus nichtrostenden Stahl, zur Verankerung im gerissenen und ungerissen Beton ab C20/25 nach Angabe in der statischen Berechnung, liefern und herstellen.
Menge: 12,000 St

**03.0120 Schwellen untermörteln**
Schwellhölzer kraftschlüssig zum Stahlbetonsockel mit schwindarmen Zementmörtel (M10 DIN V 18580) vollfugig untermörteln.
Menge: 44,000 m

### Titel 04 Holzkonstruktion (QS + Lager)

**04.0010 Brettschichtholz BSH GL24c**
Brettschichtholz BSH GL24c SI, DIN EN 14080, frei Baustelle liefern, für die Dachkonstruktion (Binder, Randbalken), Abbund gesondert,

Festigkeitsklasse: GL24c
Sortierklasse : min S10, trocken bis Holzfeuchte max. 15% +/-3%,
Querschnitte b/h cm : 20/76cm,
Einzellängen : siehe beil. Pläne
Menge: 8,000 m³

**04.0020 BSH GL24c nach DIN EN 14080**
Brettschichtholz für die Binder der Dachkonstruktion (Dachneigung c.a.5°), einschließlich Binder, Randbalken, Streben, Hilfshölzer usw.
des eingeschossigem Hallenbau Abbinden und Aufstellen nach Zeichnung und Angabe einschl. aller Verbindungsmittel wie Nägel, Sondernägel, Dübel, Schrauben (bis 22 cm Länge), Klammern, Giebelanker, Fußpfettenanker, Bolzen (nach Statik).
Konstruktionteile : Stützen, Riegel, Hilfs- und Unterkonstruktionen etc.

Querschnitte b/h cm:  Binder 20/76 cm
Dachform :  Pultdach
Dachneigung :  c.a.: 5 Grad

Trauf- und Firsthöhe : siehe beil. Pläne

Überlängen und Überstärken werden nicht besonders vergütet.
Menge: 60,000 m

**04.0030 Windrispenband aus Flachstahllochblech 60x2mm**
aus feuerverzinktem Flachstahllochblech
z.B.: BMF 60x2mm, mit Kammnägel 3,1x40 mm
liefern und einbauen.
Menge: 30,000 lfdm

**04.0040 Gabellager (S355) der Binder**
Gabellager zum Einbetonieren,
zur Befestigung/Auflagerung der Dachbinder an den
Stahlbetonstützen, gemäß Statik bzw. Angabe des Binderherstellers
liefern, für bauseitigen Einbau durch den Rohbauer.

Gefertigt aus dem Material S355J2+N zur Aufnahme von Zug-, Druck- und Querkräften sowie Momenten,
komplett feuerverzinkt.

Der Einbau erfolgt bauseits.

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Menge: 3,000 St

**04.0050 Auflager Polymermatte 3cm**
Polymermatte, Stärke 3cm liefern und als Binderauflager auf der Stahlbetonwand d=30cm, gem. Statik. einbauen.
Menge: 3,000 St

**04.0060 Konstruktionsvollholz, KVH, Fichte NSi nach DIN 4074 S10**
Konstruktionsvollholz Fichte NSi frei Baustelle liefern, für die Dach- und Wandkonstruktion, Abbund gesondert,

Festigkeitsklasse: NH C24
Sortierklasse : S 10, trocken bis Holzfeuchte max. 15% +/-3%,
Querschnitte : 12/24cm; 14/14cm; 6/20cm; 16/20cm
Einzellängen : siehe beil. Pläne
Menge: 8,500 m³

**04.0070 KVH der Dachebene nach DIN 4074**
für die Dachebene (Dachneigung c.a. 10°), einschließlich Sparren, Pfetten, Stiele, Zangen, Auswechselungen, Füllhölzer, Knaggen, konische Rinnenbohlen, Schiftersparren, Laschen, Schwebesparren, Schwellen usw.
des eingeschossigem Anbau abbinden und aufstellen nach Zeichnung und Angabe einschl. aller Eisenteile wie Sparren-Rillen-Nägel, Schrauben (bis 22 cm Länge), Klammern, Giebelanker, Fußpfettenanker, Bolzen (nach Statik).
Konstruktionteile : Dach-, Trag-, Hilfs- und Unterkonstruktionen etc.

Querschnitte :  18/18cm; 12/24cm
Dachform :  Pultdach
Dachneigung :  ca. 10 Grad
Trauf- und Firsthöhe : siehe beil. Pläne

Überlängen und Überstärken werden nicht besonders vergütet.
Menge: 270,000 lfdm

**04.0080 KVH der Wandkonstruktion nach DIN 4074**
für die Wandkonstruktion, einschließlich Stiele, Zangen, Auswechselungen, Füllhölzer, Knaggen, Laschen, Schwellen usw.
des eingeschossigem Anbau abbinden und aufstellen nach Zeichnung und Angabe einschl. aller Eisenteile wie Sparren-Rillen-Nägel, Schrauben (bis 22 cm Länge), Klammern, Giebelanker, Fußpfettenanker, Bolzen (nach Statik).
Konstruktionteile : Dach-, Trag-, Hilfs- und Unterkonstruktionen etc.

Querschnitte :  18/18cm;
Trauf- und Firsthöhe : siehe beil. Pläne

Überlängen und Überstärken werden nicht besonders vergütet.
Menge: 80,000 lfdm

**04.0090 Mauersperrbahn R500**
zur horizontalen Abdichtung unter Wänden/Holzbauteilen nach DIN 18533 gegen aufsteigende Feuchtigkeit
liefern und mit mindestens 200 mm Überdeckung lose verlegen. Die Mauersperrbahn ist mit mindestens 100 mm Überstand an
der Innenseite des Holzrahmenbauwand zu verlegen.
Breite Holzrahmenbauwand: ca. 24 cm
Zuschnittsbreite:  ca. 30 cm

liefern und im Zuge des Richten verlegen.
Menge: 32,000 m

**04.0100 Verankerung der Holzkonstruktion**
Verankerung der Holzkonstruktion durch
Herstellung einer Holz/Beton-Verbindung, gemäß Eurocode 5.

Anschluss mit CSA Verbinderschrauben (gemäß ETA-04/0013) und Ankerbolzen M14 aus nichtrostenden Stahl, zur Verankerung im gerissenen und ungerissen Beton ab C20/25 nach Angabe in der statischen Berechnung, liefern und herstellen.
Menge: 22,000 St

**04.0110 Schwellen untermörteln**
Schwellhölzer kraftschlüssig zum Stahlbetonsockel mit schwindarmen Zementmörtel (M10 DIN V 18580) vollfugig untermörteln.
Menge: 14,500 m

### Titel 05 Holzrahmenbau (FuZe)

**05.0050 Aluminium Fensterbänke, Ausladung 240 mm**
an der Außenseite ist eine Fensterbank aus gekanteten 2,0 mm dicken Aluminiumblechen einschließlich Unterkonstruktion, Antidröhn, seitlichen Aufkantungen, Stoßverbindern und Haltern zu montieren und abzudichten.

Ausladung ca. 240mm mit seitlichen Aufkantungen.

Die Fensterbank ist auf der Unterseite mit einer Antidröhnmasse (Baustoffklasse B1 nach DIN 4102) von ca. 1,5 mm Dicke zu beschichten. Der Anteil der beschichteten Fläche darf 50% der Gesamtfläche nicht unterschreiten.

Oberfläche RAL nach Wahl des AG

Komplett liefern und montieren, inkl. Versiegelungsarbeiten in fertiger Leistung.
Menge: 1,350 lfdm

**05.0060 Holzrahmenbauwand F30b**
Holzrahmenbauwand F30b in Achse A
zum Bestandsgebäude

Holzrahmenbauwand mit folgenden Aufbau:
Innen: 12,5mm Gipskarton-Feuerschutzplatten (GFK)
Rippenquerschnitt: ≥ 40/80mm
(80mm Dämmschicht in gesonderter Position)
außen bzw. gegen Bestandsgebäude: 13mm OSB 3  roh. ≥ 600kg/m³

Gesamthöhe c.a. 5,50m

liefern und zwischen der vorhandene Holzhallenkonstruktion (Rahmen) fachgerecht inkl. aller erforderlichen Befestigungsmittel einbauen.
Bis zu einer Höhe von ca.: 2,80m ab OK Bodenplatte ist dabei gegen das Bestandsgebäude zu arbeiten, d.h. hier sind die Arbeiten nur von der Innenseite möglich. Oberhalb von ca. 2,80m ist die Dachebene (Traufe und Ortgang) des Bestandsgebäudes.
Menge: 70,000 m²

**05.0070 Wärmedämmung 80mm Steinwolle**
in Holzgefache der Vorposition Holzrahmenbauwand F30b  fachgerecht einbauen.

Wärmedämmung aus Steinwolle nach DIN EN 13162. Mit RAL-Gütezeichen der Gütegemeinschaft Mineralwolle e.V. (freigezeichnet gemäß deutscher Gefahrstoffverordnung und europäischer Verordnung Nr. 1272/2008 (CLP-VO) Nota Q).
Bemessungswert der Wärmeleitfähigkeit: 0,035 W/(m·K)
nach DIN 4108-4:2020-11
Anwendungsgebiet nach DIN 4108-10: WH, DZ

Bezeichnungsschlüssel gem. DIN EN 13162: MW-EN 13162-AFr12-MU1
Nichtbrennbar, Euroklasse A1 nach DIN EN 13501;
Schmelzpunkt > 1000° C nach DIN 4102-17
Dämmschichtdicke: 80mm
Die Querstöße sind untereinander fugendicht zu stoßen.
Einschließlich Zuschnitt- und Anpassarbeiten.
Verschnitte und Nachbesserungen werden nicht gesondert vergütet.
Menge: 70,000 m²

**05.0080 Verkleidung der Holzrahmenteile in F30 (b)**
3-seitige, brandschutztechnische Beplankung der BSH-Holzrahmenteile (Stützenquerschnitte) sowie der tragenden Holzkontruktion inkl. der Rahmenecken, zum Erreichen der Brandschutzklasse F30, welche aus der dazwischenliegenden Holzrahmenbauwand der Achse A, herausragen, liefern und fachgerecht montieren inkl. Verspachtelung.
Stützenquerschnitt außerhalb des Wandaufbaus ca: 18x30cm.
Höhe bis ca. 5,20m
Menge: 15,000 m²

### Titel 06 Dacheindeckung (FuZe)

**06.0010 Sandwichpaneel Dacheindeckung**
Sandwichpaneel, bestehend aus beidseitig bandverzinkten und kunststoffbeschichteten Stahldeckblechen, die durch einen FCKW- und HFCKW-freien IPN1-Dämmkern schubsteif miteinander verbunden sind.
Bauaufsichtlich zugelassen
Die Elemente entsprechen gemäß EN 13501-1:2018 der Baustoffklasse B-s2,d0 (schwer entflammbar / geringe Rauchentwicklung / nicht brennend abtropfend).

Wärmedurchgangskoeffizient Ud.-Wert = 0,27 [W/m²K]
gemäß EN 14509:2013, inkl. Fugenverluste

Dämmkerndicke : 80 mm
Gesamtelementdicke : 115 mm
Blechdicke : 0,50 / 0,40 mm
Baubreite : 1.000 mm
Dachneigung 10°

Äußere Deckschicht: Trapezprofiliert 35/333 ;
org. Beschichtung  Spectrum 50 µm (RC5, RUV4)
Farbton aus der Standardfarbkarte des Herstellers
(nach Wahl des AG)

Innere Deckschicht  org. Beschichtung PES 25 µm
Farbton : aus der Standardfarbtonkarte des Herstellers
(nach Wahl des AG)

Unterkonstruktion: Holz

Einschließlich erforderlicher Dichtbänder zur Erlangung einer Wind- und Dampfdichtigkeit sowie zugehöriger bauaufsichtlich zugelassener Verbindungsmittel nach den Fachregeln des IFBS (Internationaler Verband für den Metallleichtbau) liefern und montieren.

Dachelement - Typ KS RW oder gleichwertig:

Angebotener Hersteller: '.....................................................'
  (vom Bieter zwingend auszufüllen)

Angebotenes Fabrikat: '........................................................'
  (vom Bieter zwingend auszufüllen)
Menge: 150,000 m²

**06.0020 Schnitte Sandwichelemente**
an Sandwichelementen der Dacheindeckeung,
auf der Baustelle als Längs und Querschnitte inkl. Verschnitt,
mit geeigneten Schneidwerkzeugen ohne Funkenflug ausführen.
Menge: 25,000 m

**06.0030 Kehlausbildung zum Bestandsdach**
Anschluß des vorhandenen Daches (zurückgebauter Dachüberstand gemäß gesonderter Position) an die Neubauaußenwand,
inkl. Liefern und Herstellen der erforderlichen Unterkonstruktion im Bereich des vorhanden Daches und der Neubauwand,
Wandanschlußkehle aus Titianzink, d=0,7mm liefern, Wandanschluß herstellen und die Längen mit Haften durchdringungsfrei befestigen. Einzellängen verlöten und Kehle am unteren und oberen Kehlanfang anarbeiten,
einseitiges Anarbeiten der Dacheindeckung (Bestandsdach)
an die Wandanschlußkehle des Neubaus inkl. korrosionsgeschützter Befestigung und Kehldichtstreifen, Höhe 8 cm, liefern und als Schutz vor Schnee-und Staubeintrieb montieren, soweit erforderlich.
Menge: 14,000 m

**06.0040 Pultfirst-Steckprofil**
Pultfirst-Steckprofil (Dachüberstand)
passend zum Sandwichpaneel Dacheindeckung der Vorposition,
aus bandverzinkten und kunststoffbeschichteten Stahlblechen Z275

Ausführung:
K129d  oder gleichwertig
Maß "A": 148 mm bzw. passend zum Dachpaneel

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
 org. Beschichtung: Spectrum 50 µm (RC5, RUV4) (tN=0,6mm)
Farbton passend zu Dachpaneelen

Einschließlich Aufbiegen des Trapezprofiluntergurts der äußeren Deckschale, einer mit Dämmmaterial ausgefüllten Firstfuge, erforderliche Profilfüller, Dichtbänder und zugehöriger, bauaufsichtlich zugelassener Verbindungsmittel nach den Fachregeln des IFBS (Internationaler Verband für den Metallleichtbau) liefern und montieren.

Angebotener Hersteller: '.....................................................'
  (vom Bieter zwingend auszufüllen)

Angebotenes Fabrikat: '........................................................'
  (vom Bieter zwingend auszufüllen)
Menge: 14,000 m

**06.0050 Steckortgang**
Steckortgang (Dachüberstand)
passend zum Sandwichpaneel der Dacheindeckung der Vorposition,
aus bandverzinkten und kunststoffbeschichteten Stahlblechen Z275

Ausführung
K250a  oder gleichwertig
Maß "A" passend  zum Dachpaneel

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
org. Beschichtung Spectrum 50 µm (RC5, RUV4) (tN=0,6mm)
Farbton passend  zum Dachpaneel

Einschließlich Ausfüllen der Fuge Übergang Dach-Wand, erforderlicher Dichtbänder und zugehöriger, bauaufsichtlich zugelassener Verbindungsmittel nach den Fachregeln des IFBS (Internationaler Verband für den Metallleichtbau) liefern und montieren.

Angebotener Hersteller: '.....................................................'
  (vom Bieter zwingend auszufüllen)

Angebotenes Fabrikat: '........................................................'
  (vom Bieter zwingend auszufüllen)
Menge: 21,000 m

### Titel 07 Dacheindeckung (QS + Lager)

**07.0010 Sandwichpaneel Dacheindeckung**
Sandwichpaneel, bestehend aus beidseitig bandverzinkten und kunststoffbeschichteten Stahldeckblechen, die durch einen FCKW- und HFCKW-freien IPN1-Dämmkern schubsteif miteinander verbunden sind.
Bauaufsichtlich zugelassen
Die Elemente entsprechen gemäß EN 13501-1:2018 der Baustoffklasse B-s2,d0 (schwer entflammbar / geringe Rauchentwicklung / nicht brennend abtropfend).

Wärmedurchgangskoeffizient Ud.-Wert = 0,27 [W/m²K]
gemäß EN 14509:2013, inkl. Fugenverluste

Dämmkerndicke : 80 mm
Gesamtelementdicke : 115 mm
Blechdicke : 0,50 / 0,40 mm (bzw. n. stat. Erfordernissen)
Baubreite : 1.000 mm
Dachneigung 10°

Äußere Deckschicht: Trapezprofiliert 35/333 ;
org. Beschichtung  Spectrum 50 µm (RC5, RUV4)
Farbton aus der Standardfarbkarte des Herstellers
(nach Wahl des AG)

Innere Deckschicht  org. Beschichtung PES 25 µm
Farbton aus der Standardfarbkarte des Herstellers
(nach Wahl des AG)

Unterkonstruktion: Holz

Einschließlich erforderlicher Dichtbänder zur Erlangung einer Wind- und Dampfdichtigkeit sowie zugehöriger bauaufsichtlich zugelassener Verbindungsmittel nach den Fachregeln des IFBS (Internationaler Verband für den Metallleichtbau) liefern und montieren.

Dachelement - Typ KS RW oder gleichwertig:

Angebotener Hersteller: '.....................................................'
  (vom Bieter zwingend auszufüllen)

Angebotenes Fabrikat: '........................................................'
  (vom Bieter zwingend auszufüllen)
Menge: 380,000 m²

**07.0020 Schnitte Sandwichelemente**
an Sandwichelementen der Dacheindeckeung,
auf der Baustelle als Längs und Querschnitte inkl. Verschnitt,
mit geeigneten Schneidwerkzeugen ohne Funkenflug ausführen.
Menge: 42,000 m

**07.0030 Pultfirst-Steckprofil**
Pultfirst-Steckprofil (Dachüberstand)
passend  zum Sandwichpaneel Dacheindeckung der Vorposition,
aus bandverzinkten und kunststoffbeschichteten Stahlblechen Z275

Ausführung
K129d  oder gleichwertig
Maß "A": 148 mm bzw. passend  zum Dachpaneel

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
 org. Beschichtung: Spectrum 50 µm (RC5, RUV4) (tN=0,6mm)
Farbton passend zu Dachpaneelen

Einschließlich Aufbiegen des Trapezprofiluntergurts der äußeren Deckschale, einer mit Dämmmaterial ausgefüllten Firstfuge, erforderliche Profilfüller, Dichtbänder und zugehöriger, bauaufsichtlich zugelassener Verbindungsmittel nach den Fachregeln des IFBS (Internationaler Verband für den Metallleichtbau) liefern und montieren.

Angebotener Hersteller: '.....................................................'
  (vom Bieter zwingend auszufüllen)

Angebotenes Fabrikat: '........................................................'
  (vom Bieter zwingend auszufüllen)
Menge: 26,000 m

**07.0040 Steckortgang**
Steckortgang (Dachüberstand)
passend  zum Sandwichpaneel der Dacheindeckung der Vorposition,
aus bandverzinkten und kunststoffbeschichteten Stahlblechen Z275

Ausführung
K250a  oder gleichwertig
Maß "A" passend  zum Dachpaneel

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
org. Beschichtung Spectrum 50 µm (RC5, RUV4) (tN=0,6mm)
Farbton passend  zum Dachpaneel

Einschließlich Ausfüllen der Fuge Übergang Dach-Wand, erforderlicher Dichtbänder und zugehöriger, bauaufsichtlich zugelassener Verbindungsmittel nach den Fachregeln des IFBS (Internationaler Verband für den Metallleichtbau) liefern und montieren.

Angebotener Hersteller: '.....................................................'
  (vom Bieter zwingend auszufüllen)

Angebotenes Fabrikat: '........................................................'
  (vom Bieter zwingend auszufüllen)
Menge: 30,000 m

### Titel 08 Klempnerarbeiten (FuZe)

**08.0010 Halbrunde Hängedachrinne 5-tlg.**
Halbrunde Hängedachrinne 5-tlg. aus Titanzink mit
RAL-Gütezeichen, 0,7 mm dick, Zuschnittsbreite 400 mm, einschl. feuerverzinkter Rinnenhalter, Ausführung mit Nase bzw. mit Feder, Querschnitt 40 - 5 mm, Abstand ca. 0,60 m, liefern und einbauen. Die Rinnenhalter passend zum Dachpaneel liefern und befestigen. Rinnenverlegung im Gefälle mit 3 mm/m.
Erforderliche Schiebenähte sind in den Preis einzurechnen.
Inkl. Rinnenkopfstücke, Wasserleitblech, Rinneneinlaufblech, Zahnblech Traufe;  passend zur Rinne bzw. passend  zum Dachpaneel liefern und fachgerecht einbauen.

Einschließlich aller erforderlicher Dichtbänder und zugehöriger, bauaufsichtlich zugelassener Verbindungsmittel nach den Fachregeln des IFBS (Internationaler Verband für den Metallleichtbau) liefern und montieren.
Menge: 14,000 m

**08.0020 Rinnenstutzen**
Rinnenstutzen passend zur Rinne als Übergang zwischen Dachrinne
und Regenfallrohr liefern und fachgerecht einbauen, für 125 mm Fallrohrdurchmesser.
Menge: 2,000 St

**08.0030 Rundes Regenfallrohr**
Rundes Regenfallrohr aus Titanzink mit RAL-Gütezeichen, Längsnähte gelötet, 0,7 mm dick, d = 125 mm einschl. aller erforderlichen Wulste und Rohrschellen in feuerverzinkter Ausführung liefern und einbauen, Anschluß an Standrohr.
Bögen in gesonderter Position.
Menge: 14,000 lfdm

**08.0040 Runde Rohrbogen aus Titanzink d=125 mm für o.g.**
Runde Rohrbogen aus Titanzink d=125 mm für o.g.
Fallrohre, Winkel bis 72°, liefern und einbauen als Zulage zur Vorposition der Fallrohre.
Menge: 10,000 St

**08.0050 Regenstandrohr mit Steckmuffenverbindung**
Regenstandrohr mit Steckmuffenverbindung aus Stahl, feuerverzinkt, mit zusätzlicher Innenbeschichtung, mit Reinigungsöffnung, DN 125 mm, rund, liefern und einbauen einschl. aller erf. Materialien wie z.B. Rohrschellen, Dichtelemente usw., Anschluß an Grundleitung aus PVC-Rohren d = 125 mm mit Anschlußstück, Anschluß oben an das Material. c.a. 1,00 m hoch im stoßgefährdeten Bereich einschließlich
Standrohrkappen d=125 mm aus Zink.
Komplett liefern und einbauen.
Menge: 4,000 St

**08.0060 Provisorische Fallleitungen**
Provisorische Fallleitungen für den Bauzustand aus stabilen Kunststoffschlauch in Einzellängen liefern, windsicher montieren, unterhalten und wieder demontieren und entsorgen.
Menge: 30,000 lfdm

### Titel 09 Klempnerarbeiten (QS + Lager)

**09.0010 Halbrunde Hängedachrinne 5-tlg.**
Halbrunde Hängedachrinne 5-tlg. aus Titanzink mit
RAL-Gütezeichen, 0,7 mm dick, Zuschnittsbreite 400 mm, einschl. feuerverzinkter Rinnenhalter, Ausführung mit Nase bzw. mit Feder, Querschnitt 40 - 5 mm, Abstand ca. 0,60 m, liefern und einbauen. Die Rinnenhalter passend zum Dachpaneel liefern und befestigen. Rinnenverlegung im Gefälle mit 3 mm/m.
Erforderliche Schiebenähte sind in den Preis einzurechnen.
Inkl. Rinnenkopfstücke, Wasserleitblech, Rinneneinlaufblech, Zahnblech Traufe;  passend zur Rinne bzw. passend  zum Dachpaneel liefern und fachgerecht einbauen.

Einschließlich aller erforderlicher Dichtbänder und  zugehöriger, bauaufsichtlich zugelassener Verbindungsmittel nach den Fachregeln des IFBS (Internationaler Verband für den Metallleichtbau) liefern und montieren.
Menge: 26,000 m

**09.0020 Rinnenstutzen**
Rinnenstutzen passend zur Rinne als Übergang zwischen Dachrinne
und Regenfallrohr liefern und fachgerecht einbauen, für 125 mm Fallrohrdurchmesser.
Menge: 2,000 St

**09.0030 Rundes Regenfallrohr**
Rundes Regenfallrohr aus Titanzink mit RAL-Gütezeichen, Längsnähte gelötet, 0,7 mm dick, d = 125 mm einschl. aller erforderlichen Wulste und Rohrschellen in feuerverzinkter Ausführung liefern und einbauen, Anschluß an Standrohr.
Bögen in gesonderter Position.
Menge: 17,000 lfdm

**09.0040 Runde Rohrbogen aus Titanzink d=125 mm für o.g.**
Runde Rohrbogen aus Titanzink d=125 mm für o.g.
Fallrohre, Winkel bis 72°, liefern und einbauen als Zulage zur Vorposition der Fallrohre.
Menge: 12,000 St

**09.0050 Regenstandrohr mit Steckmuffenverbindung**
Regenstandrohr mit Steckmuffenverbindung aus Stahl, feuerverzinkt, mit zusätzlicher Innenbeschichtung mit Reinigungsöffnung, DN 125 mm, rund, liefern und einbauen einschl. aller erf. Materialien wie z.B. Rohrschellen, Dichtelemente usw., Anschluß an Grundleitung aus PVC-Rohren d = 125 mm mit Anschlußstück, Anschluß oben an das Material. c.a. 1,00 m hoch im stoßgefährdeten Bereich einschließlich
Standrohrkappen d=125 mm aus Zink.
Komplett liefern und einbauen.
Menge: 2,000 St

**09.0060 Provisorische Fallleitungen**
Provisorische Fallleitungen für den Bauzustand aus stabilen Kunststoffschlauch in Einzellängen liefern, windsicher montieren, unterhalten und wieder demontieren und entsorgen.
Menge: 20,000 lfdm

### Titel 10 Holzfassade (FuZe)

**10.0010 Konstruktionsvollholz, KVH, Fichte NSi nach DIN 4074 S10**
Konstruktionsvollholz Fichte NSi frei Baustelle liefern, für die Hilfs- und Wandkonstruktion, Abbund gesondert,

Festigkeitsklasse: NH C24
Sortierklasse : S 10, trocken bis Holzfeuchte max. 15% +/-3%,
Querschnitte : 8/10cm; 12/12cm;
Einzellängen : siehe beil. Pläne
Menge: 0,750 m³

**10.0020 Unterkonstruktion KVH für Fassade**
Unterkonstruktion für die Holzfassade aus KVH Hölzer mit Querschnitt min. 8/10cm und nach Angabe  zur Aufnahme und Befestigung der OSB 3 Beplankung sowie der gesamten Fassadenkonstruktion im Bauwerk, als waagerechte Balken mit Achsabstand ca. 1,25m,
Abbinden und Aufstellen nach Zeichnung und Angabe einschl. aller Eisenteile wie Sparren-Rillen-Nägel, Schrauben, Klammern, Giebelanker, Fußpfettenanker, Bolzen (nach Statik).
Menge: 60,000 m

**10.0030 Beplankung Holzrahmenkonstruktion (OSB 3-Platte)**
Beplankung Holzrahmenkonstruktion - OSB 3

OSB 3 nach DIN EN 300
CE gekennzeichnet nach DIN EN 13986

OSB 3 Platte für tragende Zwecke zur Verwendung im Feuchtbereich nach DIN EN 300 sowie DIN EN 13986 in Verbindung als aussteifendes Element nach DIN EN 1995-1-1 inklusive aller Materialien und Verbindungsmittel liefern und montieren.

Als Bestandteil von geprüften Brandschutzkonstruktionen sowie für Brandschutzkonstruktionen nach DIN 4102-4.

Einsetzbar als aussteifendes Element von Holzrahmenwandkonstruktionen in den Nutzungsklassen 1 + 2 und mit charakteristischen Festigkeiten zur Bemessung im Holzbau nach DIN 1995-1-1
Direktbefestigung der Platten auf der Holzständerkonstruktion mit zugelassenen Verbindungsmitteln nach Vorgaben des Planers in Verbindung mit DIN EN 1995-1-1/NA.

Wand:
Achsabstand der Unterkonstruktion: bis 2,50m

Dicke [mm]: 22 mm
Format [m]:  min.:1,25x2,50m
Kantenausführung: Nut und Feder

Rohdichte: = 600 kg/m³
Bemessungswert der Wärmeleitfähigkeit: 0,130 W/(mK)
Wasserdampf-Diffusionswiderstandszahl: 150/200 (feucht/trocken)
Spezifische Wärmekapazität [J/(kg*K)]: 1700
Brandverhalten, Euroklasse nach DIN EN 13501-1: D-s2,d0
Formaldehyd-Emissionsklasse: E1, formaldehydfrei verleimt
Nutzungsklassen nach DIN EN 1995-1-1: 1 + 2
Mechanische und physikalische Eigenschaften: DIN EN 300
Charakteristische Festigkeiten zur Bemessung: DIN EN 12369
Menge: 145,000 m²

**10.0040 Holzfaserdämmplatte 60mm**
Holzfaserdämmplatte 60mm auf OSB 3 - Platte bei hinterlüfteter Vorhangfassade

Holzfaserdämmplatte nach DIN EN 13171, Stärke: 60 mm

Multifunktionsplatte für Holzuntergrund (OSB) als Wandplatte bei hinterlüfteten Fassaden.

Druckfeste Holzfaserdämmplatte nach DIN EN 13171 im Trockenverfahren hergestellt, als wasserableitende Schicht liefern und mit dicht gestoßenen Fugen (Feder zeigt nach oben) und mind. 25 cm versetzten Querstößen verlegen. Fixierung im Tragwerk mittels Dämmstoffbefestiger.
Die endgültige Befestigung erfolgt über die Montage der Konterlattung (mind. 40 x 60 mm) mit zugelassenen Schrauben gem. Hersteller-Typenstatik in gesonderter Position.

Im Preis enthalten ist das Verschließen möglicher Fugen in einer Breite von 2 bis 5 mm mit entsprechenden Fugenfüller. Breitere Fugen sind mit einem Holzfaser Passstück zu schließen.

Die Verarbeitungsrichtlinien des Herstellers sind zu beachten!
Menge: 145,000 m²

**10.0050 Holz-Unterkonstruktion, Lattung für Fassade**
Holz-Unterkonstruktion, Lattung für die Fassade als Boden-Deckelschalung,
aus imprägnierten Dachlatten, als senkrechte Konterlattung mit Mindestquerschnitt 4/6cm zur Hinterlüftung und gleichzeitiger Befestigung der 60mm Holzfaserdämmung
und waagerechten Traglattung mit Mindestquerschnitt 4/6cm zur Befestigung der Boden-Deckelschalung.
Inklusive der erforderlichen Befestigungsmittel (zugelassene Schrauben) in Edelstahl V2A, liefern und montieren.
Menge: 190,000 m²

**10.0060 Mehr-/Minderpreis Lattung**
Mehr- /Minderpreis zur Vorposition Holz-Unterkonstruktion Lattung, für die Ausführung als einfache Traglattung ohne Konterlattung,
sonst wie vor.
Menge: 45,000 m²

**10.0070 Boden-Deckelschalung Holz**
Hinterlüftete geschlossene Außenwandbekleidung aus
Vollholz - senkrechte Bekleidung,
als Boden-Deckel-Bekleidung aus parallel besäumten Brettern
- Bodenbretter b x d: 145 x 21mm, Deckbretter b x d: 95 x 21mm
- Holzeinbaufeuchte < 20%
- Holzart: Fichte ;Fi ;(PCAB)
- Güteklasse 2 nach DIN 68365
- Oberfläche: feingesägt
- Ausbildung der Brettkanten und Oberflächenbeschichtung:
Brettkante unbearbeitet (kantig) gefast
ohne Oberflächenbeschichtung

seitliche Überdeckung: mindestens 20 mm

Befestigungen mit zugelassenen
Schrauben aus nichtrostende Stähle mit Korrosionsbeständigkeitsklasse CRC II (Stahlsorte A2)
liefern und fachgerecht montieren.
Inklusive Ausbildung einer unterenTropfkante durch Schrägschnitt der Fassadenbretter in einem Winkel von mindestens 15° als konstruktive
Holzschutzmaßnahme.

Abrechnungsfläche ist die fertiggestellte Oberfläche.
Menge: 190,000 m²

**10.0080 Mehr-/Minderpreis Bodendeckel-Schalung**
Mehr- / Minderpreis zur Vorposition Boden-Deckelschalung
für die Ausführung in Holzart: Lärche; LA (LADC), sonst wie vor.
Menge: 190,000 m²

**10.0090 Fenster und Türöffnungen (>2,5m²) anlegen**
Zulage zur vorgenannter Boden-Deckelschalung Außenwandbekleidung aus Massivholz,
für das fachgerechte Anlegen von Öffnungen größer 2,5m² inkl. notwendiger Wechsel der Unterkonstruktion.
Leibungsausbildung in gesonderter Positon.
Menge: 9,000 m²

**10.0100 Zulage Fensteranschlüsse**
Zulage zur vorgenannter, Boden-Deckelschalung Außenwandbekleidung aus Massivholz,
für die Ausbildung fachgerechter Fenster-, Tür- und Toranschlüsse inkl. notwendiger Wechsel der Unterkonstruktion sowie
fachgerechter sichtbarer, Massivholz Fenster-, Tür- und Torleibungen, seitlich sowie Sturzbereiche,
entsprechend der Fassade, liefern und herstellen.
Leibungstiefe bis c.a 20cm.
Menge: 20,000 m

**10.0110 Zulage Eckausbildung**
Senkrechte Eckausbildung der Fassadenaußenecken, auch an Vor- bzw. Rücksprüngen, der vorgenannten Boden-Deckelschalung Außenwandbekleidung aus Massivholz, als Zulage.
Menge: 18,000 m

**10.0120 Gebäudefuge zum Bestandsgebäude**
Fachgerechte Ausbildung der Gebäudefuge in vorgenannter, Boden-Deckelschalung Außenwandbekleidung aus Massivholz, zum Bestandsgebäude inkl. notwendiger Anpassarbeiten,
entsprechend der Fassade, liefern und herstellen.
Menge: 10,000 m

**10.0130 Kleintierschutz unterer Fassadenabschluß**
Kleintierschutz im unterer Fassadenabschluß/Sockelbereich sowie im Sturzbereich durch Lochblechwinkel, der die Dämm- und Lüftungsebene entsprechend abdeckt.
Liefern und im Zuge der Fassadenarbeiten einbauen.

Die Lüftungsprofile sind mit einem freien Lüftungsquerschnitt von mindestens 50 cm² / lfm im Regelquerschnitt zu berücksichtigen.
Die Befestigung ist zentrisch in den Lüftungslöchern zu setzen.
Lüftungswinkel  ca. 50x70 mm Farbe Aluminium schwarz.
Menge: 50,000 m

**10.0140 Kleintierschutz oberer Fassadenabschluß**
Kleintierschutz im oberer Fassadenabschluß zur Dachebene durch Lochblechwinkel auf den entsprechend ca. 3,0cm tieferen Bodenbrettern der Fassade geschraubt und von den Deckelbrettern verdeckt.
Liefern und im Zuge der Fassadenarbeiten einbauen und sauber an die Dachschalung anzuschließen.
Die Lüftungsprofile sind mit einem freien Lüftungsquerschnitt von mindestens 50 cm² / lfm zu berücksichtigen.
Die Befestigung ist zentrisch in den Lüftungslöchern zu setzen.

Lüftungswinkel  ca. 50x100 mm
Kantungen: 3 Stück
Farbe Aluminium schwarz
Menge: 50,000 m

### Titel 11 Holzfassade (QS + Lager)

**11.0010 Konstruktionsvollholz, KVH, Fichte NSi nach DIN 4074 S10**
Konstruktionsvollholz Fichte NSi frei Baustelle liefern, für die Hilfs- und Wandkonstruktion, Abbund gesondert,

Festigkeitsklasse: NH C24
Sortierklasse : S 10, trocken bis Holzfeuchte max. 15% +/-3%,
Querschnitte : 8/10cm; 12/12cm;
Einzellängen : siehe beil. Pläne
Menge: 1,500 m³

**11.0020 Unterkonstruktion KVH für Fassade**
Unterkonstruktion für die Holzfassade aus KVH Hölzer mit Querschnitt min. 8/10cm  bzw. 14/14cm und nach Angabe  zur Aufnahme und Befestigung der OSB 3 Beplankung sowie der gesamten Fassadenkonstruktion im Bauwerk, als waagerechte Balken mit Achsabstand ca. 1,25m,
Abbinden und Aufstellen nach Zeichnung und Angabe einschl. aller Eisenteile wie Sparren-Rillen-Nägel, Schrauben, Klammern, Giebelanker, Fußpfettenanker, Bolzen (nach Statik).
Menge: 70,000 m

**11.0030 Holz-Unterkonstruktion, Lattung für Fassade**
Holz-Unterkonstruktion, Lattung für die Fassade als Boden-Deckelschalung,
aus imprägnierten Dachlatten, als senkrechte Konterlattung mit mindest Querschnitt 4/6cm zur Hinterlüftung
und waagerechten Traglattung mit mindest Querschnitt 4/6cm zur Befestigung der Boden-Deckelschalung.
Inklusive der erforderlichen Befestigungsmittel (zugelassene Schrauben) in Edelstahl V2A, liefern und montieren.
Menge: 100,000 m²

**11.0040 Mehr-/Minderpreis Lattung**
Mehr- /Minderpreis zur Vorposition Holz-Unterkonstruktion Lattung, für die Ausführung als einfache Traglattung ohne Konterlattung,
sonst wie vor.
Menge: 60,000 m²

**11.0050 Boden-Deckelschalung Holz**
Hinterlüftete geschlossene Außenwandbekleidung aus
Vollholz - senkrechte Bekleidung,
als Boden-Deckel-Bekleidung aus parallel besäumten Brettern
- Bodenbretter b x d: 145 x 21mm, Deckbretter b x d: 95 x 21mm
- Holzeinbaufeuchte < 20%
- Holzart: Fichte ;Fi (PCAB)
- Güteklasse 2 nach DIN 68365
- Oberfläche: feingesägt
- Ausbildung der Brettkanten und Oberflächenbeschichtung:
Brettkante unbearbeitet (kantig) gefast
ohne Oberflächenbeschichtung

seitliche Überdeckung: mindestens 20 mm

Befestigungen mit zugelassenen
Schrauben aus nichtrostende Stähle mit Korrosionsbeständigkeitsklasse CRC II (Stahlsorte A2)
liefern und fachgerecht montieren.
Inklusive Ausbildung einer unterenTropfkante durch Schrägschnitt der Fassadenbretter in einem Winkel von mindestens 15° als konstruktive
Holzschutzmaßnahme.

Abrechnungsfläche ist die fertiggestellte Oberfläche.
Menge: 100,000 m²

**11.0060 Mehr-/Minderpreis Bodendeckel-Schalung**
Mehr- / Minderpreis zur Vorposition Boden-Deckelschalung
für die Ausführung in Holzart: Lärche; LA (LADC), sonst wie vor.
Menge: 100,000 m²

**11.0070 Fenster und Türöffnungen (>2,5m²) anlegen**
Zulage zur vorgenannter Boden-Deckelschalung Außenwandbekleidung aus Massivholz,
für das fachgerechte Anlegen von Öffnungen größer 2,5m² inkl. notwendiger Wechsel der Unterkonstruktion.
Leibungsausbildung in gesonderter Positon.
Menge: 1,000 m²

**11.0080 Zulage Fensteranschlüsse**
Zulage zur vorgenannter, Boden-Deckelschalung Außenwandbekleidung aus Massivholz,
für die Ausbildung fachgerechter Fenster-, Tür- und Toranschlüsse inkl. notwendiger Wechsel der Unterkonstruktion sowie
fachgerechter sichtbarer, Massivholz Fenster-, Tür- und Torleibungen, seitlich sowie Sturzbereiche,
entsprechend der Fassade, liefern und herstellen.
Leibungstiefe bis ca 20cm.
Menge: 10,000 m

**11.0090 Zulage Eckausbildung**
Senkrechte Eckausbildung der Fassadenaußenecken, auch an Vor- bzw. Rücksprüngen, der vorgenannten Boden-Deckelschalung Außenwandbekleidung aus Massivholz, als Zulage.
Menge: 6,000 m

**11.0100 Senkrechter Abschluss Fassade**
Fachgerechte Ausbildung des senkrechten Abschlusses der vorgenannter, Boden-Deckelschalung Außenwandbekleidung aus Massivholz.

Senkrechter Abschluss.
Menge: 10,000 m

**11.0110 Kleintierschutz unterer Fassadenabschluß**
Kleintierschutz im unterer Fassadenabschluß/Sockelbereich sowie im Sturzbereich durch Lochblechwinkel, der die Dämm- und Lüftungsebene entsprechend abdeckt.
Liefern und im Zuge der Fassadenarbeiten einbauen.

Die Lüftungsprofile sind mit einem freien Lüftungsquerschnitt von mindestens 50 cm² / lfm im Regelquerschnitt zu berücksichtigen.
Die Befestigung ist zentrisch in den Lüftungslöchern zu setzen.

Lüftungswinkel  ca. 50x100 mm
Kantungen: 3 Stück
Farbe Aluminium schwarz
Menge: 15,000 m

### Titel 12 Nachweißarbeiten

*Hinweis: Stundenlohnarbeiten*
Stundenlohnarbeiten werden nur vergütet, wenn sie als solche vor Beginn ausdrücklich schriftlich durch die örtliche Bauleitung/AG freigegeben worden sind.

Ausgefüllte Stundenlohnzettel sind spätestens in der darauffolgenden Woche nach Abschluß der freigegebenen Arbeiten bei der örtli.Bauleitung/ AG einzureichen.
Die Stundenzettel müssen anerkannt und abgezeichnet werden. Es wird darauf hingewiesen, dass verspätet eingereichte Stundenlohnzettel nicht anerkannt werden.

Auf Anweisung durch den AG/die Bauleitung dürfen nachfolgende Stundenlohnarbeiten im Nachweis abgerechnet werden:
- für Mehrleistungen
- für nicht erfasste Leistungen
auch nur dann, wenn die Erstellung eines Nachtragsangebot nicht genügend Zeit verbleibt, um einen reibungslosen Bauablauf zu gewährleisten.

**12.0010 Stunden eines Polier**
Für unvorhergesehene Arbeiten werden berechnet einschl.
der Gestellung des normalen Werkzeuges alle Nebenkosten,

Auslösungen, Fahrtkosten, normale Überstundenzuschläge, außer den nachfolgend abgefragten Zuschlägen und sonstiger
Zuschläge für die Baustelle.

(Lohngruppe 6 - Werkpolier/Baumaschinen-Fachmeister)
Menge: 8,000 Std

**12.0020 wie vor, jedoch (Vorarbeiter)**
Stunden eines Vorarbeiters oder gleichwertiger Art
(Lohngruppe 5 - Vorarbeiter/ Baumaschinen-Vorarbeiter)
Menge: 12,000 Std

**12.0030 wie vor, jedoch (Spezial-Facharbeiter)**
Stunden eines Spezialbaufacharbeiters oder gleichwertiger Art (Lohngruppe 4 - Spezialfacharbeiter/ Baumaschinenführer)
Menge: 24,000 Std

**12.0040 wie vor, jedoch (Facharbeiter)**
gehobener Baufacharbeiter oder gleichwertiger Art
(Lohngruppe 3 -  Facharbeiter/ Baugeräteführer/ Berufsakraftfahrer)
Menge: 16,000 Std

**12.0050 wie vor, jedoch (Bauhelfer)**
Bauhelfer/-werker oder gleichwertiger Art
(Lohngruppe 1 -Werker/ Maschinenwerker)
Menge: 12,000 Std
